# Bestandsverm-A 485 GE AS Gi-Ursulum - AK Gießener Nordkreuz
Angebotsaufforderung (GAEB 90, DA83)
Vergabenummer: 263-26-1016
DV-Nummer: 263-26-1
Währung: EUR
Auftraggeber: Autobahn GmbH des Bundes

## Bestandsverm-A 485 GE AS Gi-Ursulum - AK
Datum: 18.05.26

### Abschnitt 00 Best-Verm. km 20,900 - km 25,100

#### Unterabschnitt 00.01 Grundlageermittlung

**00.01.0001 Grundlagenermittlung, Startgespräch**
Grundlagenermittlung, Startgespräch, Erkundung des
vorh. Festpunktfeldes und Ortsbegehung lt.
Leistungsbeschreibung
Menge: 1,000 Psch

**00.01.0002 Koordination zw. AN Verm und AN Vks**
Koordination zwischen dem AN Vermessung und dem AN
Verkehrssicherung lt. Leistungsbeschreibung
Menge: 1,000 Psch

**00.01.0003 Erstellung eines Messkonzepts**
Erstellung eines Messkonzepts
lt. Leistungsbeschreibung
Menge: 1,000 Psch

#### Unterabschnitt 00.02 Fest-und Passpunktfeld

**00.02.0001 Vermarkung und Bestimmung (3D) des**
Vermarkung und Bestimmung (3D) des Fest- und
Passpunktfeldes sowie Signalisierung der Passpunkte lt.
Leistungsbeschreibung
Menge: 1,000 Psch

**00.02.0002 Berechnung, Dokumentation und**
Berechnung, Dokumentation und Abgabe des Fest-und
Passpunktfeldes lt. Leistungsbeschreibung
Menge: 1,000 Psch

#### Unterabschnitt 00.03 Bestandsaufnahame

**00.03.0001 Vermessungstechnische**
Vermessungstechnische Bestandsaufnahme lt.
Leistungsbeschreibung
Menge: 1,000 Psch

**00.03.0002 Auswertung der Bestandsaufnahme und**
Auswertung der Bestandsaufnahme und Erstellung der
Pläne und DGM-Modelle lt. Leistungsbeschreibung
Menge: 1,000 Psch

**00.03.0003 2 Personen Messtrupp incl.**
2 Personen Messtrupp incl. Fahrzeug, Messeinrichtung,
Gerät.
Menge: 8,000 Std

#### Unterabschnitt 00.04 Bestandserf. der Entwässerung

**00.04.0001 Übernahme und Sichtung der**
Übernahme und Sichtung der Bestandsunterlagen
Menge: 1,000 Psch

**00.04.0002 Vermessung der Kontrollschächte,**
Vermessung der Kontrollschächte, Mulden-und
Einlaufsschächte
lt. Leistungsbeschreibung
Menge: 372,000 St

**00.04.0003 Vermessung Durchlass, Ein- Auslauf**
Vermessung Durchlass, Ein- Auslauf
lt. Leistungsbeschreibung
Menge: 10,000 St

**00.04.0004 Zulage freizulegende Schächte lt.**
Zulage freizulegende Schächte lt. Leistungsbeschreibung
Menge: 35,000 St

**00.04.0005 Auswertung der Bestandsaufnahme und**
Auswertung der Bestandsaufnahme und Erstellung der
Pläne und Dokumentation lt. Leistungsbeschreibung
Menge: 372,000 St

USt %: 19,00
